# Umbau der alten Fahrzeughalle zu Umkleide- und Sanitärräumen
Angebotsaufforderung (GAEB 90, DA83)

## Bodenbelagsarbeiten

### 10 Bodenbelagsarbeiten

#### 10.10 Kautschukbelag

**10.10.10 Randdämmstreifen abschneiden**
Überstehenden Wandranddämmstreifen des Estrichbelags
abschneiden und entsorgen.
Menge: 60,000 m

**10.10.20 Reinigung, Untergrund, grobe Verschmutzung**
Reinigung des Untergrundes von grober Verschmutzung,
wenn diese von anderen Unternehmen stammen, einschl.
Entsorgung des anfallenden Bauschutts nach Rücksprache
mit der Bauleitung.
Menge: 95,000 m²

**10.10.30 Scheinfuge füllen, in Estrich**
Scheinfuge im Zementestrich mit Fugendichtmasse  aus
Kunstharz kraftschlüssig füllen.

Fugenbreite: 5 mm
Dicke Estrich: 80 mm
Menge: 13,000 m

**10.10.40 Haftgrund auf Unterboden, Dispersion**
Haftgrundvoranstrich auf Unterboden für Verfestigung
bzw. Haftverbesserung des Untergrundes zur Aufnahme von
Fußbodenbelag, lösemittelfrei.

Untergrund: Zementestrich
Chem. Basis: Dispersion
Fußbodenbelag: Kautschukbelag
Angeb. Fabrikat: .....
Menge: 95,000 m²

**10.10.50 Spachteln, vollflächig, Zement, Fehlstellen 1-5 mm, Estrich**
Spachteln der Zementestrichfläche mit Fehlstellen,
vollflächig abgezogen, mit Spachtelmasse, inkl.
ausgleichen von geringen Unebenheiten.

Spachteldicke: 1 - 5 mm
Material : lösungsmittelfreie kunstharzvergütete
Zementspachtelmasse
Angeb. Fabrikat: .....
Menge: 95,000 m²

**10.10.60 Kautschukbelag, synthetisch, 2.0 mm**
Liefern und Verlegen von Bodenbelag aus synthetischen
Kautschuk gemäß DIN 16851 auf vorbereitetem Untergrund.

Untergrund: Zementestrich, Heizestrich
Belagsdicke: 2.0 mm
Farbe: einfarbiger Grundfarbton und 3 aufeinander
abgestimmte Farbkomponenten und Granulateinschlüsse

- brandtoxologisch unbedenklich gemäß den Anforderungen
der Baustoffklasse A nach DIN 4102,
- bei Einwirkung von glimmender Tabakware nach EN1399
keine Verbrennung der Oberfläche,
- antistatisch, Aufladungsspannung im Begehversuch an
DIN 54345 T2 max. 2 kV,
- einschichtig, ebene matte Oberfläche ohne
Strukturierung,
- Trittschallverbesserungsmaß 6 dB,
- Brandverhalten nach DIN 4102: B1,
- Rutschhemmung nach DIN 51130: R9,
- beständig gegen Öle und Fette,
- Klebung mit rollstuhlgeeigneten Dispersionsklebstoff.

Fräsen und Ausfugen der Belagnähte mit Thermoschnur nac
h
Verarbeitungsempfehlung des Belagherstellers.

Fabrikat: noraplan signa Farb-Nr. 2943 oder gleichwerti
g

Angeb. Fabrikat: ....
Menge: 95,000 m²

**10.10.70 Sockelleiste, PVC-hart, mit Fuß, 60 mm**
Sockelleiste als Klemmsockelleiste, PVC-hart mit weiche
m
Fuß, inkl. Übergänge und Stöße, Wandanschlüsse elastisc
h
verfugt, liefern und montieren.

Untergrund: Mauerwerkswand, verputzt
Sockelhöhe: 60 mm
Farbton: hellgrau

Angeb. Fabrikat: .....
Menge: 60,000 m

**10.10.80 Übergangsprofil für Belag, Edelstahl, 30 mm**
Übergangsprofil aus Edelstahl, an Übergängen
verschiedener Bodenbeläge, mit Dübeln und
Edelstahl-Linsenkopf-Senkschrauben befestigen.

Oberfläche: glatt, leicht gerundet
Breite: 30 mm

Angeb. Fabrikat: .....
Menge: 7,000 m
